# Angebotsaufforderung (GAEB DA XML 3.2, DA83)
Beschreibung: K-Filzengraben KHM
Währung: EUR
Erstellt mit: GXML Toolbox V3.3 R20230829, iTWO_64 V24.0.454, 16.04.2026

## 1 Allgemeine Baubeschreibung
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## 2 Allgemeine Vorbemerkungen
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## 02-806 Baustelleineinrichtung
Datum: 16.04.2026

### Titel 1 vorbereitende Arbeiten

#### Abschnitt 1.1 Lagercontainer

**1.1.10 vorhandenen Lagercontainer umsetzen**
*** Pauschalposition
Auf dem Grundstück stehenden Lagercontainer Größe ca.
3x3m, umsetzten.
Menge: 1,000 psch

### Titel 2 Baustelleneinrichtung

#### Abschnitt 2.1 Allgemein

**2.1.10 Genehmigung Straßensondernutzung**
Erstellen eines genehmigungsfähigen Antrags für die
Straßensondernutzung für die beschrieben Leistungen
inkl. zwei Containerstellflächen für den Zeitraum der
Baustelleneinrichtung an der Straße.
Inkl. Straßennutzungsgebühren der Stadt Köln.
Menge: 1,000 St

**2.1.20 Aufstellung notwendiger Schilder für Straßensondernutzung**
Aufstellen von allen notwendigen Schildern für die
Baustelleneinrichtung.
Nach Vorgaben der Stadt.
Inkl. Standzeit von 13 Wochen
Menge: 1,000 St

**2.1.30 Bauzaun Mobilzaun, aufstellen, räumen, 2,2m, Straße**
Bauzaun, auf befestigtem Untergrund,
aus Stahlgitter, gegen Ausheben gesichert,
Zaunoberkante über
Oberfläche Gelände 2,2 m,
aufstellen und räumen,
einschl. 2 verschließbare Bautore.

Der Bauzaun kann, sofern es erforderlich ist, auch über
die
Leistungsdauer des AN bestehen bleiben.
Grundstandzeit 8 Wochen
Menge: 13,000 m
DIN276 neu: 211

**2.1.40 Bauzaun Mobilzaun, aufstellen, räumen, 2,2m, Gelände**
Bauzaun, auf unbefestigtem Untergrund,
aus Stahlgitter, gegen Ausheben gesichert,
Zaunoberkante über
Oberfläche Gelände 2,2 m,
aufstellen und räumen,
einschl. 2 verschließbare Bautore.

Der Bauzaun kann, sofern es erforderlich ist, auch über
die
Leistungsdauer des AN bestehen bleiben.
Grundstandzeit 8 Wochen
Menge: 67,000 m
DIN276 neu: 211

**2.1.50 Bauzaun Mobilzaun, vorhalten, Straße**
Bauzaun, wie zuletzt in vollem Wortlaut
beschrieben, über Gebrauchsüberlassung 8 Wochen
(Grundeinsatzzeit) hinaus vorhalten,
Für die Abrechnung gilt:
m Bauzaun x Vorhaltezeit in Wochen

(Hier angenommen ca. 5 Wochen)
Menge: 65,000 mWo
DIN276 neu: 211

**2.1.60 Bauzaun Mobilzaun, vorhalten, Gelände**
Bauzaun, wie zuletzt in vollem Wortlaut
beschrieben, über Gebrauchsüberlassung 8 Wochen
(Grundeinsatzzeit) hinaus vorhalten,
Für die Abrechnung gilt:
m Bauzaun x Vorhaltezeit in Wochen

(Hier angenommen ca. 20 Wochen)
Menge: 1080,000 mWo
DIN276 neu: 211

**2.1.70 Baustrom einrichten und räumen**
*** Pauschalposition
Baustrom einrichten und räumen,
einschl. Grundeinsatzzeit (4 Wochen),
Baustromanschluß mit Meßsatz,
auch für Fremdfirmen nutzbar,
mit Anschlusskabel, Verteilerkasten mit Schloss,
ausreichend abgesichert, für fünf Abgänge.
Menge: 1,000 psch

**2.1.80 Baustrom vorhalten**
Baustromverteiler der Vorposition vorhalten,
inkl. elektr. Prüfung gemäß den Vorschriften.
Die Vorhaltepauschale wird anteilig monatlich
bzw. arbeitstäglich vergütet.
Menge: 5,000 Mt

**2.1.90 Miettoilette einrichten und räumen**
Miettoilette mit Waschbecken und 60 L Frischwassertank,
sowie wöchentlicher Entleerung und Reinigung
einrichten, vorhalten  und räumen,
einschl. Grundeinsatzzeit (4 Wochen),
auch für Fremdfirmen nutzbar.
Menge: 2,000 St

**2.1.100 Miettoilette vorhalten**
Miettoilette der Vorposition vorhalten,
inkl. wöchentlicher Leerung und Reinigung gemäß den
Vorschriften.
Die Vorhaltepauschale wird anteilig monatlich
bzw. arbeitstäglich vergütet.
Menge: 5,000 Mt

### Titel 3 Gerüst

#### Abschnitt 3.1 Gerüstarbeiten

*Hinweis: 1. Hinweistext zu Titel 3*
TECHNISCHE VORBEMERKUNGEN
GERÜSTBAUARBEITEN DIN 18451

1.Art und Umfang der Leistung
Es kommen Arbeits- und Schutzgerüste nach
DIN 4420/EN 12810 in folgenden Bereichen zur
Ausführung:
- an de Außenfassaden als längenorientierte

Standgerüste
- an den Außenfassaden für Rückbauarbeiten im Inneren.

Die Stellung der Fassadengerüste hat während der
Abbruch und Rohbauarbeiten in Abstimmung mit der
Bauleitung zu erfolgen.

2. Allgemeines
Die in diesem Abschnitt erwähnten Gerüstarbeiten und
Vorhaltungen dienen der Ausführung von Leistungen des
AN und anderer Unternehmer während der
Leistungserbringung des AN sowie vor und nach
Fertigstellung der Leistung des AN.
Während dieser Zeit hat der AN anderen Unternehmern
das Mitbenutzen der Arbeits- und Schutzgerüste
kostenlos
zu gestatten.

Weiterhin sind entsprechende Umbauten des Gerüstes auf
Verlangen und in Abstimmung mit der Bauleitung
vorzunehmen.

Die Hinweise in den Vorbemerkungen der
Baustelleneinrichtung sind zu beachten.

3.  Ausführung
3.1 Allgemeines
Die Verankerung der Gerüste erfolgt am Bestandsgebäude.

Das Gerüst und Materialpodest ist gegen unbefugtes
Betreten zu sichern.

Materialaufzüge werden bauseits gestellt. Sofern
der AN Gewerk Abbruch und Rohbau zum Transport der
Stoffe
Materialaufzüge vorsieht, sind diese mit dem AG
abzustimmen. Alle daraus resultierenden
Gerüstversteifungen, die Statik, sowie erforderliche
Schutzmaßnahmen im Bereich der installierten
Materialaufzüge trägt der AN und sind
Bestandteil der Leistung.

Das Aufstellen der Fassaden- und Schutzgerüste
erfolgt nach Baufortschritt, sofern es der Bauablauf
erforderlich macht, können Teilflächen in getrennten
Zeitabschnitten erstellt und Ergänzungen vorgenommen
werden.

3.1  Fassadengerüste
An der Straßenseitigen Fassadenflächen des
Bestandsgebäudes.

Arbeitsgerüste als längenorientierte Standgerüste,
Systemgerüst nach DIN 4420/EN 12810, Belagbreite 0,9 m,

Gerüstgruppe 3, flächenbezogenes Nutzgewicht 200kg/m2
(ggf. Gerüstgruppe 4, flächenbezogenes Nutzgewicht
300kg/m2)
Höhenabstand der Gerüstlagen 2m, Höhe der obersten
Gerüstlage über Aufstellfläche bis ca. 16m.

In Abstimmung mit der Bauleitung ist in der obersten
Gerüstlage eine Abnahmestelle für Anlehnaufzüge des
Gewerks Dacharbeiten vorzusehen, dies und
alle dafür erforderlichen Maßnahmen sind in die
Einheitspreise mit einzurechnen und wird nicht
gesondert vergütet.

Arbeitsgerüst, gerade:
Untergrund: Öffentliche Vehrkehrsfläche, Bürgersteig

3.2  Verankerung
Die Verankerung erfolgt am Bestandsgebäude, aus
verputztem Mauerwerk.
Die Anker sind bauaufsichtlich zugelassen nach Wahl
des AN auszuführen.

3.3  Gerüstbrücken
Verschiedene Bereiche wie Eingänge o. ä. sind in
Absprache mit der Bauleitung durch Überbrückungsträger
zu überbauen, der freie Durchgang ist zu
gewährleisten.
Der Einbau der Überbrückungsträger erfolgt nach
statischer Erfordernis.

3.4 Kontrolle Gerüstflächen
Die Gerüste werden nach DIN 4420/EN 12810 und nach UVV
und Regeln der Berufsgenossenschaften erstellt und
sind während der Standzeiten entsprechend in Ordnung zu

halten. Anderen auf der Baustelle tätigen Unternehmern
ist es nicht erlaubt Umbauten an den Gerüsten
vorzunehmen. Der AN hat den Zustand der Gerüste
wöchentlich zu kontrollieren und bei Bedarf
entsprechend den Vorschriften wieder herzustellen. Die
Leistungen der Kontrolle werden nicht gesondert
vergütet und sind in die Einheitspreise mit
einzurechnen. Entsprechende Umbauten werden nach
Freigabe der Bauleitung vergütet.

3.5  Abbau der Standgerüste
Der Abbau der Standgerüste erfolgt nach Baufortschritt
und auf Anordnung des Auftraggebers.
Sofern es der Bauablauf erforderlich macht, können
Teilflächen in getrennten Zeitabschnitten abgebaut
werden.

Mit Abbau der Standgerüste sind die Ankerlöcher in den
Fassaden zu schließen. Das Art des Schließens hat in
Abstimmung mit den Architekten zu erfolgen.

4. Abrechnung
4.1 Aufstellung Gerüste Abnahme
Der AN hat die Gerüste nach Erstellung durch die
Bauleitung abnehmen zu lassen. Mängelpunkte sind
unverzüglich zu beseitigen. Die Vorhaltezeiten werden

erst ab erfolgter Abnahme gerechnet.

4.2 Freigabe
Der AG meldet die Gerüste schriftlich oder im Zuge der
Baubesprechungen mit mind. 3 Werktagen Vorlauf frei.

4.3 Standzeiten
Stand- und Vorhaltezeiten werden von der Abnahme bis
zur Freigabe gerechnet.

**3.1.10 Arbeitsgerüst als Standgerüst, Gerüstgruppe 3**
Arbeitsgerüst als längenorientiertes
Standgerüst, Systemgerüst DIN 4420/EN 12810,
Belagbreite 0,90 m, Gerüstgruppe 3,
flächenbezogenes Nutzgewicht 200 kg/m2,
Flächenpressung 500 kg/m2, Höhenabstand der
Gerüstlagen 2 m, Wandabstand ca. 0,3 m vom Gebäude,
Höhe der obersten Gerüstlage über Aufstellfläche ca. 16
m,
Gebrauchsüberlassung 4 Wochen.
(Grundeinsatzzeit)

Gerüst ist gegen unbefugtes Betreten zu schützen.
Menge: 122,000 m2

**3.1.20 Standgerüst, Gebrauchsüberlassung**
Standgerüste, wie zuletzt in vollem Wortlaut
beschrieben, über Gebrauchsüberlassung 4 Wochen
(Grundeinsatzzeit) hinaus vorhalten,
Für die Abrechnung gilt:
m2 Standgerüst x Vorhaltezeit in Wochen

(Hier angenommen ca. 5 Wochen)
Menge: 610,000 m2Wo

**3.1.30 Gerüstnetz zum Staubschutz**
Montage und Demontage eines Gerüstnetzes
als Staubschutz während der Ausführung der Arbeiten.
Gebrauchsüberlassung 4 Wochen
(Grundeinsatzzeit).
Menge: 122,000 m2

**3.1.40 Gerüstnetz, Gebrauchsüberlassung**
Gebrauchsüberlassung des vorbeschriebenen
Gerüstnetzes,
über 4 Wochen (Grundeinsatzzeit) hinaus,
Für die Abrechnung gilt:
m2 Gerüstnetz x Vorhaltezeit in Wochen

(Hier angenommen ca. 5 Wochen)
Menge: 610,000 mWo

**3.1.50 Fußgängertunnel**
Fußgängertunnel,
freigespannt, für die Überbauung von Fußgängergehweg
mit einer Breite von min 1,30m,
Einbauhöhe bis 5,50 m
auf besondere Anordnung des AG,
erstellen und beseitigen,
Gebrauchsüberlassung 4 Wochen
(Grundeinsatzzeit).
Menge: 7,600 m

**3.1.60 Gebrauchsüberlassung Fußgängertunnel**
Verlängerung der Vorhaltung für jede weitere
angefangene Woche über die Grundstandzeit von 4 Wochen.

(Hier angenommen ca. 5 Wochen)
Menge: 38,000 mWo

**3.1.70 Materialpodest**
Größe Podest
ca. B/L= 3,60/7,7 m
Höhe erste Gerüstlage
Podest dient als Materiallager etc.
inkl. umlaufendes Geländer als Absturzsicherung.

Gerüst ist gegen unbefugtes Betreten zu schützen.
Menge: 1,000 St

**3.1.80 Gebrauchsüberlassung Materialpodest**
Verlängerung der Vorhaltung für jede weitere
angefangene Woche über die Grundstandzeit von 4 Wochen.

(Hier angenommen ca. 5 Wochen)
Menge: 5,000 StWo
